# Seestr.96
Angebotsaufforderung (GAEB DA XML 3.0, DA83)
Projekt: 08224
Währung: EUR
Erstellt mit: GXML Toolbox V3.3 R20230829, iTWO_64 V24.0.454, 26.10.2026

## 02_340 SF links EG/ Keller
Datum: 26.10.2026

*Hinweis: BAUVORHABEN*
BAUVORHABEN:Seestr. 96
  13353 Berlin-Wedding

GEWERK:  Sanierung SFL 1, EG, 1. WE v. links, ME 11 (Keller)

Ausführungszeiten:  12 Wochen
Beginn  - frühster Beginn 16.11.2026
  (sonst 14 Tage nach Aufforderung
  in Abhängigkeit der erf. Genehmigungen)

*Hinweis: A) ALLGEMEINE VORBEMERKUNGEN*
A)  ALLGEMEINE VORBEMERKUNGEN FÜR EINHEITSPREISABKOMMEN (EPA)
  Stand 01.01.2013
=================================================================

A1) ALLGEMEINES

In den Positionen dieses Leistungsverzeichnisses sind häufig wiederkehrende Reparaturarbeiten beschrieben.

Dem Einheitspreisabkommen liegen die "Zusätzliche Vertragsbedingungen für die Ausführung von Bauleistungen (Z-VOB/B)" der Covivio, Stand Januar 2013, zugrunde. Für sich auf dieses EPA beziehende Einzelaufträge (Leistungsabrufe) gelten die Vertragsbedingungen in jedem Einzelfall als vereinbart. Sofern zukünftig als Ersatz für die aktuell gültigen Z-VOB/B Stand Januar 2013 mit dem Auftragnehmer (AN) neue Z-VOB/B vereinbart werden, gelten für nach
Gültigkeitsbeginn die neuen Z-VOB/B beauftragte Leistungen ausschließlich die neuen Z-VOB/B.

Für nach diesem Einheitspreisabkommen ausgeführte Leistungen gelten, ergänzend zur den jeweiligen Leistungsbeschreibungen der einzelnen Positionen, bei evtl. Widersprüchen in nachfolgend genannter Reihenfolge, folgende Bedingungen:

1. diese ““allgemeine Vorbemerkungen für Einheitspreisabkommen““ (A)
2. die sich anschließenden ““allgemeine technische Vorbemerkungen““ (B)
3. die sich anschließenden ““besondere technische Vorbemerkungen““ (für dieses Gewerk) (C)
4. die ““Zusätzliche Vertragsbedingungen für die Ausführung von Bauleistungen Z-VOB/B““
5. Baustellenordnung der Covivio in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verpflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. tägliche, Säubern der Arbeitsstelle

8)  der Ausbau und Abtransport sowie die ordnungsgemäße Entsorgung, einschließlich
  Kippgeüühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem Anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmßße/Bestätigungen vom AN, im Rahmen der gesetzlichen Vorschriften, vorzuhalten und, auf Verlangen des AG, jederzeit innerhalb von 7 Kalendertagen zur Prüfung einzureichen.

Der AG ist berechtigt, jederzeit ein gemeinsames Aufmaß zu verlangen.

A5) SONSTIGES

Die in diesen Bedingungen festgelegten Pflichten hat der AN jedem Dritten aufzuerlegen, dessen er sich zur Erfüllung dieser Pflichten bedient.

Die Einheitspreisabkommen dürfen weder ganz noch teilweise in irgendeiner Form Dritten entgeltlich oder unentgeltlich zugänglich gemacht werden.

*Hinweis: B) ALLGEMEINE TECHNISCHE VORBEMERKUNGEN*
B)  ALLGEMEINE TECHNISCHE VORBEMERKUNGEN FÜR EINHEITSPREISABKOMMEN
  Stand 01.01.2013
======================================================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: Untersuchung Deckenfeld über Kellergeschoß*
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
*Hinweis: Anlage Plan*
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
*Hinweis: Bilder: Küche, Bad*
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### Bereich 01 Sanierung SFL 1, EG, 1. WE v. links, ME 11

#### Abschnitt 01.01 Allgemein

**01.01.0010 Baustelleneinrichtung für Abriss und Wiedeherstellung**
*** Pauschalposition
Baustelleneinrichtung (8 Wochen) für Abrissund
Wiederherstellungsarbeiten und
daher eingehende vorbereitende
Maßnahmen:
- Geräte und Werkzeuge liefern
- Baustellentoilette für max. 8 Wochen
vorhalten
- Transportereinsatz
- Maschineneinsatz
- Individueller Materialtransport (F90-
Systeme)
- An-/Abfahrt je Gewerk
- Technische Dokumentation durchführen
- Absicherung und Staubschutz
- Zulage für die erschwerte
Baustellenlogistik (erschwerte An- und
Abfuhr für den täglichen Material- und
Schutttransport aufgrund fehlender
Haltemöglichkeit unmittelbar vor dem
Gebäude. Der gesamte Materialtransport
zur Baustelle sowie der Abtransport von
anfallendem Bauschutt erfolgt täglich
durch die vorhandene Durchfahrt in den
Hinterhof bzw. zum Seitenflügel mittels
Schubkarre einschl. der langen
Transportwege aus dem Keller bis zur
Entladestelle
Menge: 1,000 psch

**01.01.0020 verlängerte Vorhaltung Baustelleneinrichtung vor Pos.**
Menge: 4,000 Wo

**01.01.0030 Baustelleneinrichtung für Zimmerarbeiten**
*** Pauschalposition
Baustelleneinrichtung (8 Wochen) für umfangreiche
Zimmererarbeiten und daher eingehende
vorbereitende Maßnahmen:
- Maschinen und Geräte liefern
- Transportereinsatz
- Individuelle Materialbesorgung
- Montage-/Demontage Aufzug
Menge: 1,000 psch

**01.01.0040 verlängerte Vorhaltung Baustelleneinrichtung vor Pos.**
Baustelleneinrichtung für umfangreiche
Zimmererarbeiten und daher eingehende
vorbereitende Maßnahmen:
- Maschinen und Geräte liefern
- Transportereinsatz
- Individuelle Materialbesorgung
- Montage-/Demontage Aufzug
Menge: 4,000 Wo

**01.01.0050 Gebühren je Beantragung der verkehrsrechtlichen Anordnung**
Menge: 1,000 Stk

**01.01.0060 Verkehrszeichenplan**
Verkehrszeichenplan
Erstellung eines Verkehrszeichenplanes, Beantragung bei  der
Straßenverkehrsbehörde
Halteverbotszone. Lieferung, Auf- und Abbau der Sperrungen
mit Bauzaun, Schranken, Baken und Beleuchtung nach
Regelplan B I / 1 RSA,
ca. 15 x 2 m. Grundpreis. Die Leistung beinhaltet nicht die
Gebühren der Behörden.
Menge: 1,000 Stk

**01.01.0070 Vorhaltung Absperrmaßnahmen**
Vorhaltung Absperrmaßnahmen
Vorhaltung ab dem ersten Tag der Absperrmaßnahmen der
Vorposition. Berechnung je angefangene Kalenderwoche.
Menge: 12,000 Wo

**01.01.0080 Einrichten einer eingeschränkten Halteverbotszone**
Einrichten einer eingeschränkten Halteverbotszone
Einrichten einer eingeschränkten
Halteverbotszone einschl. der Gebühren,
Vereinfachtes Verfahren, Dauer maximal 30 Tage
Menge: 1,000 Stk

**01.01.0090 Baustellenschilder**
Baustellenschilder
2 Stück Baustellenschilder gemäß Vorgaben des Bezirkes,
inkl. Standfüße mit Beschilderung
liefern und aufstellen.
Ausführung nach § 11 Abs.11 BerlStrG
mit zusätzlichen Angaben
Menge: 1,000 Stk

**01.01.0100 Baustrom**
Baustrom
Baustromanschluss/ Baustromverteiler
inkl. Zwischenzähler (Stände sind dem AG nach Fertigstellung mitzuteilen) liefern und montieren, später
wieder demontieren. Anschluss auch für Drehstrom
380 Volt 16 und 32 A
Menge: 1,000 Stk

**01.01.0110 Bauwasser**
Bauwasser
Bauwasseranschlusses
mit Wasseruhr  (Stände sind dem AG nach Fertigstellung mitzuteilen) liefern und montieren, später
wieder demontieren.
Menge: 1,000 Stk

#### Abschnitt 01.02 Räum- und Schutzarbeiten

**01.02.0010 Staubschutzwand herstellen**
Menge: 12,000 qm

**01.02.0020 Möbiliar schützend abdecken**
Menge: 25,000 qm

**01.02.0030 Mehraufwand bei Arbeiten in bewohnten Wohnungen**
*** Pauschalposition
Mehraufwand bei Arbeiten in bewohnten/
möblierten Wohnungen:
- Einrichtungsgegenstände vom Mieter
aus den betroffenen Räumlichkeiten
tragen (Waschmaschine, Herd, Spüle,
Schränke etc.) und schützend einlagern
- Einrichtungsgegenstände nach
Abschluss der Arbeiten wieder in die
betroffenen Räumlichkeiten
transportieren und anschließen
Menge: 1,000 psch

#### Abschnitt 01.03 Maurerarbeiten

**01.03.0010 Baumischabfall-Container**
Baumischabfall-Container stellen inkl.
Entsorgung. Endgültige Entsorgung nach
Gewicht/Nachweis
Menge: 14,000 m3

**01.03.0020 Abbruch Böden**
Abbruch massiver Böden bis 10 cm
Menge: 12,120 qm

**01.03.0030 Wandplattierung**
Wandplattierung abbrechen und entsorgen
Menge: 18,840 qm

**01.03.0040 Mauerwerk**
Mauerwerk abbrechen und entsorgen
Menge: 28,560 qm

**01.03.0050 Sanierputz**
Sanierputz im Befallsbereich auftragen
Menge: 25,000 qm

**01.03.0060 Kalkzementrputz**
*** Bedarfsposition ohne GB
Kalkzementputz im Befallsbereich auftragen
Menge: 25,000 qm

**01.03.0070 Deckenputz**
Deckenputz abschlagen (Holzdecke)
Menge: 15,680 qm

**01.03.0080 Holzbretter und Stakung**
Holzbretter und Stakung im
Deckenbereich abbrechen und entsorgen
Menge: 15,680 qm

**01.03.0090 Alte Türen**
Alte Türen inkl. Zarge abbrechen und
entsorgen
Menge: 2,000 Stck

**01.03.0100 Sockelleisten**
Sockelleisten abbrechen und entsorgen
Menge: 6,200 m

**01.03.0110 Sockelfliesen**
Sockelfliesen abbrechen und entsorgen
Menge: 12,200 m

**01.03.0120 Holz-Kellerverschläge**
*** Pauschalposition
Demontage und fachgerechte Entsorgung
der vorhandenen Holz-Kellerverschläge
auf ca. 15 qm Fläche. Einschließlich
vollständiger Räumung, Abtransport des
anfallenden Materials, Entsorgung sowie
besenreiner und baufreier Herstellung
der Kellerfläche
Menge: 1,000 psch

**01.03.0130 Wandputz abschlagen**
Wandputz im Befallsbereich abschlagen,
Schutt entsorgen
Menge: 25,000 qm

**01.03.0140 Mauerwerk reinigen**
Mauerwerk reinigen (abbürsten mit Stahlbesen), losen Mörtel aus
Stoß- und Lagerfugen entfernen, Abbruch entsorgen
Menge: 30,000 qm

**01.03.0150 Mauerwerk abflammen**
Mauerwerkfläche vollständig abflammen
Menge: 30,000 qm

**01.03.0160 Brandwache**
Vorhalten einer Brandwache je Tageseinsatz (protokolliert, zum Nachweis)
Menge: 1,000 Stk

**01.03.0170 Mauerwerk absaugen**
Lose Fugen aubsaugen mittels Industriesauger H
Säubern der Fugen und Wandflächen von
noch haftenden Putz- und Pilzteilen
Menge: 30,000 qm

**01.03.0180 Mauerwerk fluten**
Mauerwerk mit Schwammsperrmittel
(Adolit M-flüssig) fluten
Menge: 30,000 qm

**01.03.0190 Mauerwerk einbringen**
Mauerwerk im stark befallenen Bereich,
durch Verpressung des Mauerwerks, mit
durchschnittlich 16 Bohrlöcher je m2,
Schwammbekämpfungsmittel unter
Hochdruck im Mauerwerk einbringen,
anschließend Packer entfernen
Menge: 20,000 qm

**01.03.0200 Bohrlochkette einbringen**
Bohrlochkette zweireihig im Mauerwerk
herstellen, Verpressung des Mauerwerkes
mit durchschnittlich 10 Bohrlöcher je
m, Schwammbekämpfungsmittel unter
Hochdruck im Mauerwerk einbringen,
anschließend Packer entfernen
Menge: 8,400 m

**01.03.0210 Unvorhergesehene Leistungen**
Facharbeiterstunden (Maurer) für
unvorhergesehene Leistungen, auf
Anweisung der Bauleitung
Menge: 5,000 Std

#### Abschnitt 01.04 Zimmererarbeiten

**01.04.0010 Deckeneinschub**
Deckeneinschub zur
Nichtwiederverwendung ausbauen und als
Schutt abtransportieren (über Balken
gemessen)
Menge: 10,000 qm

**01.04.0020 Deckenbalken**
Deckenbalken zur Nichtwiederverwendung
ausbauen und als Schutt abtransportieren
Menge: 18,000 m

**01.04.0030 Balkenauflager im Mauerwerk**
Balkenauflager im Mauerwerk, das
Auflager vergrößern und für die
Aufnahme der neuen Deckenbalken,
Auflager reinigen, abflammen und
Mauerwerk mit Schwammsperrmittel
fluten, 2-3 cm starkes Betonpolster im
Auflagerbereich herstellen, später
wieder trocken luftumspühlt und mit mineralischem
Dämmstreifen vermauern
Menge: 6,000 Stk

**01.04.0040 Deckenbalken**
Deckenbalken als zusammengesetzten
Querschnitt aus 2*10/24 cm KVH liefern,
zum Einbauort transportieren und
einbauen, Verbindung gemäß Statik
Menge: 12,000 m

**01.04.0050 Deckenbalken**
Deckenbalken als zusammengesetzten
Querschnitt, dreiteilig aus 2*10/24+1*
12/24 cm KVH liefern, zum Einbauort
transportieren und einbauen, Verbindung
gemäß Statik
Menge: 6,000 m

**01.04.0060 Balkenauflager herstellen**
Balkenauflager in der Außenwand aus
Stahlprofil U140 - max. U160
herstellen, dazu endet der Holz-
Deckenbalken vor dem Mauerwerk und wird
beidseitig mit U-Profilen angelascht,
Länge ca. 1,00 m, Träger mittels
Farbanstrich vor Korrosion schützen und
einbauen, einschl. Lieferung aller
notwendigen Kleineisenteile wie Bolzen
und Dübel, einschl. Anpassung der
Statik
Menge: 3,000 Stk

**01.04.0070 Balken fluten**
Balken mit Holzschutzmittel fluten
Menge: 18,000 m

**01.04.0080 Balkenwechsel mind. 8/24 cm**
Balkenwechsel mind. 8/24 cm für
Holzbalkendecke liefern und als
Brandschottbegrenzung einbauen
Menge: 2,000 Stk

**01.04.0090 Balkenwechsel 6/24 cm**
Balkenwechsel 6/24 cm für
Holzbalkendecke liefern einschl.
abbinden und verlegen
Menge: 2,000 Stk

**01.04.0100 Deckenbalken 6/24 cm**
Deckenbalken 6/24 cm als Bauholz für
Holzbalkendecke liefern einschl.
abbinden und verlegen
Menge: 2,000 m

**01.04.0110 Stakung und Stakleisten**
Stakung und Stakleisten liefern und
einbauen, neue Stakung d=24 mm,
einschl. Stakleisten 3-4 cm, liefern
und auch in kleinen Flächen zwischen
den Deckenbalken einbauen (über Balken
gemessen)
Menge: 10,000 qm

**01.04.0120 Diffusionsoffenen Rieselschutz liefern**
Diffusionsoffenen Rieselschutz liefern
und auf Stakung verlegen (über Balken
gemessen)
Menge: 10,000 qm

**01.04.0130 Neue Schüttung Quarzsand**
Neue Schüttung Quarzsand Einbringhöhe 6
cm, somit ca. 0,8kN/m2 Deckenfläche,
zwischen den Deckenbalken einbringen
(Balken werden übermessen)
Menge: 10,000 qm

**01.04.0140 Dämmstoff Steinwolle**
Dämmstoff Steinwolle 120 mm Dicke
liefern und in Decke einlegen (über
Balken gemessen)
Menge: 10,000 qm

**01.04.0150 Unvorhergesehene Leistungen**
Facharbeiterstunden (Zimmermann) für
unvorhergesehene Leistungen, auf
Anweisung der Bauleitung
Menge: 5,000 Std

#### Abschnitt 01.05 Schreinerarbeiten

**01.05.0010 Provisorische Baustellentür**
Herstellen und Montieren einer
provisorischen Baustellentür aus OSBPlatten
einschl. Unterkonstruktion,
Beschlag und abschließbarer
Vorrichtung, einschl. erforderlicher
Befestigungsmittel sowie späterer
Demontage
Menge: 1,000 Stk

**01.05.0020 Entfernung alter Schüttung**
Menge: 15,680 qm

**01.05.0030 OSB-3 Verlegeplatte 22 mm leifern u. verlegen**
OSB-3 Verlegeplatte 22 mm stark,
liefern und verschraubt verlegen
Menge: 15,680 qm

**01.05.0040 Zimmertür 73,5 cm liefern u. montieren**
Zimmertür 73,5 cm inkl. Zarge 10-29 cm
CPL weiß glatt liefern und montieren
Menge: 1,000 Stk

**01.05.0050 Zimmertür 86,5 cm liefern u. montieren**
Zimmertür 86,5 cm inkl. Zarge 10-29 cm
CPL weiß glatt liefern und montieren
Menge: 1,000 Stk

**01.05.0060 Zulage: Türhöhe Zimmertür 2,11 m**
Menge: 2,000 Stk

**01.05.0070 Zulage für WC-Schloss**
Menge: 1,000 Stk

**01.05.0080 Zulage für Drückergarnitur**
Zulage für Drückergarnitur Hoppe
Amsterdam
Menge: 1,000 Stk

**01.05.0090 Zulage für Badezellengarnitur**
Zulage für Badezellengarnitur Hoppe
Amsterdam
Menge: 1,000 Stk

**01.05.0100 Türstopper liefern u. montieren**
Türstopper Bumsinchen weiß liefern und
montieren
Menge: 2,000 Stk

**01.05.0110 Unvorhergesehene Leistungen**
*** Bedarfsposition ohne GB
Facharbeiterstunden (Schreiner) für
unvorhergesehene Leistungen, auf
Anweisung der Bauleitung
Menge: 10,000 Std

#### Abschnitt 01.06 Fliesenarbeiten

**01.06.0010 Vorhandener Untergrund**
Vorhandenen Untergrund mit einer
Entkopplungsmatte vollflächig
überspannen
Menge: 12,120 qm

**01.06.0020 Verlegefläche**
Verlegefläche grundieren
Menge: 31,290 qm

**01.06.0030 Flüssige Abdichtung auftragen**
Flüssige Abdichtung im Nassbereich
auftragen (Fotodokumentation als Nachweis)
Menge: 13,220 qm

**01.06.0040 Dichtungsbänder**
Dichtungsbänder liefern und verlegen
(Fotodokumentation als Nachweis)
Menge: 18,600 m

**01.06.0050 Dichtungsmanschetten**
Dichtungsmanschetten liefern und
verlegen (Fotodokumentation als Nachweis)
Menge: 2,000 Stk

**01.06.0060 Wannenrand**
Wannenrand eindichten
Menge: 3,400 m

**01.06.0070 Zulage: Duschtasse verfliesen**
Menge: 1,000 Stk

**01.06.0080 Zulage: Fensterbank verfliesen**
Menge: 1,000 Stk

**01.06.0090 Sockelfliesen**
Sockelfliesen herstellen
Menge: 17,800 m

**01.06.0100 Schlüter Quadecprofile**
Schlüter Quadecprofile, Edelstahl,
liefern und montieren
Menge: 10,400 m

**01.06.0110 Lochungen in Steingutfliesen**
Lochungen in Steingutfliesen herstellen
Menge: 18,000 Stk

**01.06.0120 Dehnungsfugen - Bad**
Dehnungsfugen - Bad herstellen
Menge: 1,000 Stk

**01.06.0130 Dehnungsfugen - Küche**
Dehnungsfugen - Küche herstellen
Menge: 1,000 Stk

**01.06.0140 Fliesenmagnetverschlüsse**
Fliesenmagnetverschlüsse liefern und
montieren
Menge: 1,000 Stk

**01.06.0150 Wandflächen verfliesen**
Wandflächen verfliesen (Großformate)
Menge: 19,170 qm

**01.06.0160 Bodenflächen verfliesen**
Bodenflächen verfliesen (Großformate)
Menge: 12,120 qm

**01.06.0170 Wand-/Bodenfliesen liefern**
Wand-/Bodenfliesen Unit Four 30*60 cm
mittelgrau liefern
Menge: 31,290 qm

**01.06.0180 Unvorhergesehene Leistungen**
*** Bedarfsposition ohne GB
Facharbeiterstunden (Fliesenleger) für
unvorhergesehene Leistungen, auf
Anweisung der Bauleitung
Menge: 10,000 Std

#### Abschnitt 01.07 Anstricharbeiten

**01.07.0010 Türen, Fenster, Fliesen etc. abdecken**
Türen, Fenster, Fliesen etc. schützend
mit Folie abdecken
Menge: 50,000 qm

**01.07.0020 Bodenfläche abdecken**
Bodenfläche im TH/Keller-/
Durchfahrtsbereich schützend mit
Filzpappe abdecken
Menge: 50,000 qm

**01.07.0030 Bodenfläche in WE abdecken**
Bodenfläche innerhalb der WE schützend
mit Abdeckpapier abdecken
Menge: 25,000 qm

**01.07.0040 Alte Tapete aufnehmen**
Alte Tapete aufnehmen und entsorgen
Menge: 47,600 qm

**01.07.0050 Wand-/Deckenflächen grundieren**
Wand-/Deckenflächen grundieren,
spachteln in Q3 inkl. Anstrich mit
weißer Dispersionsfarbe
Menge: 47,600 qm

**01.07.0060 Wand-/Deckenflächen grundieren**
Menge: 88,480 qm

**01.07.0070 Wand-/Deckenflächen streichen**
Wand-/Deckenflächen mit weißer
Dispersionsfarbe streichen
Menge: 88,480 qm

**01.07.0080 Versiegelung mit Acrylat**
Menge: 34,500 m

**01.07.0090 Unvorhergesehene Leistungen**
*** Bedarfsposition ohne GB
Facharbeiterstunden (Maler) für
unvorhergesehene Leistungen, auf
Anweisung der Bauleitung
Menge: 10,000 Std

#### Abschnitt 01.08 Sanitärarbeiten

**01.08.0010 Sanitär- und Heizungsausstattung**
*** Pauschalposition
Sanitär- und Heizungsausstattung
demontieren und entsorgen
Menge: 1,000 psch

**01.08.0020 Bauwasseranschluss herstellen**
*** Pauschalposition
Menge: 1,000 psch

**01.08.0030 Abwasser-Fallstrang erneuern,**
Abwasser-Fallstrang erneuern, DN100
PVC, in der WE und im Kellerbereich
Menge: 2,000 Stk

**01.08.0040 Trinkwasser-Bewässerungsstrang erneuern**
Trinkwasser-Bewässerungsstrang
innerhalb der WE und im Keller
erneuern, Kupfer 15 bis 22 mm
Menge: 2,000 Stk

**01.08.0050 Unterputz-Wasserzähler-Unterteil KOAX 2"**
Unterputz-Wasserzähler-Unterteil KOAX
2" liefern und montieren
Menge: 2,000 Stk

**01.08.0060 UP-Ventil DN15 liefern und montieren**
Menge: 2,000 Stk

**01.08.0070 Installationseinheit Wand-WC TECE Base**
Installationseinheit Wand-WC TECE Base
liefern und montieren
Menge: 1,000 Stk

**01.08.0080 Zuschlag für ein WAS-Doppelventil**
Menge: 1,000 Stk

**01.08.0090 Installationseinheit Waschtisch**
Installationseinheit Waschtisch mit
Montageelement liefern und montieren
Menge: 1,000 Stk

**01.08.0100 Installationseinheit Duschwanne**
Installationseinheit Duschwanne
herstellen
Menge: 1,000 Stk

**01.08.0110 Installationseinheit Waschmaschine**
Installationseinheit Waschmaschine u.P.
herstellen
Menge: 1,000 Stk

**01.08.0120 Installationseinheit Küche**
Installationseinheit Küche, Kalt- und
Warmwasser herstellen
Menge: 1,000 Stk

**01.08.0130 Wand-WC i.life B liefern und montieren**
Menge: 1,000 Stk

**01.08.0140 WC-Sitz i.life B liefern und montieren**
Menge: 1,000 Stk

**01.08.0150 Waschtisch i.life B 550 mm liefern und montieren**
Menge: 1,000 Stk

**01.08.0160 Waschtischarmatur**
Waschtischarmatur Ideal Standard
CeraPlan III liefern und montieren
Menge: 1,000 Stk

**01.08.0170 Röhren-Geruchsverschluss**
Röhren-Geruchsverschluss liefern und
montieren
Menge: 1,000 Stk

**01.08.0180 Eckventil 1/2"**
Eckventil 1/2" liefern und montieren
Menge: 2,000 Stk

**01.08.0190 Duschwanne Kaldewei Duschplan**
Duschwanne Kaldewei Duschplan 800*900
mm inkl. Träger liefern und montieren
Menge: 1,000 Stk

**01.08.0200 Duschwannen Ablaufgarnitur 90 mm**
Duschwannen Ablaufgarnitur 90 mm
liefern und montieren
Menge: 1,000 Stk

**01.08.0210 Brausearmatur Ideal Standard Ceraplan 3**
Brausearmatur Ideal Standard Ceraplan 3
liefern und montieren
Menge: 1,000 Stk

**01.08.0220 Brausestangenset 900 mm Ideal Standard**
Brausestangenset 900 mm Ideal Standard
liefern und montieren
Menge: 1,000 Stk

**01.08.0230 Vor- und Rücklaufstrang entleeren**
*** Pauschalposition
Vor- und Rücklaufstrang entleeren bis
2OG
Menge: 1,000 psch

**01.08.0240 Heizkörper bis 1500 mm Länge**
Heizkörper bis 1500 mm Länge
demontieren, zwischenlagern und nach
Abschluss der Arbeiten wieder montieren
Menge: 1,000 Stk

**01.08.0250 Thermostat-Ventilkörper oder Rücklaufverschraubung**
Thermostat-Ventilkörper oder
Rücklaufverschraubung demontieren und
entsorgen
Menge: 2,000 Stk

**01.08.0260 Thermostat-Ventilkörper DN15**
Thermostat-Ventilkörper DN15 liefern
und montieren
Menge: 1,000 Stk

**01.08.0270 Thermostatregler (neu)**
Thermostatregler (neu) liefern und
montieren
Menge: 1,000 Stk

**01.08.0280 Heizkörper-Rücklaufverschraubung DN15**
Heizkörper-Rücklaufverschraubung DN15
liefern und montieren
Menge: 1,000 Stk

**01.08.0290 PVC-Rosetten**
PVC-Rosetten liefern und montieren
Menge: 6,000 Stk

**01.08.0300 Installationseinheit Anschluss Badheizkörper**
Installationseinheit Anschluss
Badheizkörper herstellen
Menge: 1,000 Stk

**01.08.0310 Badheizkörper Anschlussgruppe**
Badheizkörper Anschlussgruppe mit THRegler
liefern und montieren
Menge: 1,000 Stk

**01.08.0320 Badheizkörper Kermi Basic 50**
Badheizkörper Kermi Basic 50 1770*599
mm liefern und montieren
Menge: 1,000 Stk

**01.08.0330 Heizungsleitungen**
Einkürzen und Verschließen von
Heizungsleitungen als vorbereitende
Maßnahme
Menge: 1,000 Stk

**01.08.0340 Anschluss an vorhandene Heizungsleitungen**
Menge: 1,000 Stk

**01.08.0350 Kupferrohr 15*1,0 mm**
Kupferrohr 15*1,0 mm liefern und
verlegen
Menge: 7,300 m

**01.08.0360 Brandschutzabschottung**
Brandschutzabschottung für brennbare
Rohre herstellen
Menge: 1,000 Stk

**01.08.0370 Brandschutzmanschette**
Brandschutzmanschette für brennbare
Rohre liefern und montieren
Menge: 1,000 Stk

**01.08.0380 Unvorhergesehene Leistungen**
*** Bedarfsposition ohne GB
Facharbeiterstunden (Sanitär) für
unvorhergesehene Leistungen, auf
Anweisung der Bauleitung
Menge: 10,000 Std

#### Abschnitt 01.09 Trockenbauarbeiten

**01.09.0010 Beplankung der Vorwandinstallation**
Menge: 2,200 qm

**01.09.0020 Rohrkästen erstellen**
Rohrkästen erstellen bis 80 cm
Abwicklung
Menge: 4,080 qm

**01.09.0030 Einfachständerwerk CW100**
Einfachständerwerk CW100, inkl. Dämmung
herstellen
Menge: 28,560 qm

**01.09.0040 Einbau von Traversen (Holz)**
Menge: 4,500 qm

**01.09.0050 Beplankung einlagig: GKBi 12,5 mm**
Menge: 57,120 qm

**01.09.0060 weitere Lage als Zulage: GKBi 12,5 mm**
Menge: 57,120 qm

**01.09.0070 Zulage für die Wandbeplankung:**
Zulage für die Wandbeplankung:
Verspachtelung in Q3
Menge: 57,120 qm

**01.09.0080 Metall-UK für abgehängte Plattendecke herstellen**
Menge: 31,360 qm

**01.09.0090 Zulage für die Decken-UK**
Zulage für die Decken-UK: Ausführung
mit verstärkten Grundprofilen (UA50/40)
Menge: 15,680 qm

**01.09.0100 Zulage für die Decken-UK**
Zulage für die Decken-UK: Einbau von
Nonius-Abhängern
Menge: 15,680 qm

**01.09.0110 Zulage für die Decken-UK**
Zulage für die Decken-UK: Abstand der
Tragprofile weniger als 500 mm
Menge: 15,680 qm

**01.09.0120 Zulage für die Decken-UK**
Zulage für die Decken-UK: Mineralwolle
Brandverhalten A1 liefern und
einarbeiten
Menge: 15,680 qm

**01.09.0130 Deckenbeplankung einlagig**
Deckenbeplankung einlagig, GKBi 12,5 mm
Menge: 15,680 qm

**01.09.0140 Deckenbeplankung einlagig**
Deckenbeplankung einlagig mit
Feuerschutzplatten 20 mm
Menge: 15,680 qm

**01.09.0150 Weitere Lage als Zulage, Feuerschutzplatte 20 mm**
Menge: 15,680 qm

**01.09.0160 Zulage für die Deckenbeplankung**
Zulage für die Deckenbeplankung:
Verspachtelung in Q3
Menge: 15,680 qm

**01.09.0170 Eckprofil aus Metall einbauen**
Menge: 12,500 m

**01.09.0180 Anschluss der Montagedecke als Zulage**
Anschluss der Montagedecke als Zulage
mit Anforderungen an den Brandschutz
herstellen, dichtes Anschließen der
Decke an die Wand mit einer Unterlage
Menge: 16,800 m

**01.09.0190 Zulage für F90-Montagedecken**
*** Pauschalposition
Zulage für F90-Montagedecken:
- Lieferung der bauaufsichtlichen
Zulassung und aller Nachweise
- Übereinstimmungserklärung
- Fachunternehmerbescheinigung
jeweils pro System
Menge: 1,000 psch

**01.09.0200 Türöffnung mit Sturzprofil herstellen**
Menge: 2,000 Stk

**01.09.0210 Unvorhergesehene Leistungen**
*** Bedarfsposition ohne GB
Facharbeiterstunden (Trockenbauer) für
unvorhergesehene Leistungen, auf
Anweisung der Bauleitung
Menge: 10,000 Std

#### Abschnitt 01.10 Elektroarbeiten

**01.10.0010 Unterverteilung 4-reihig**
Unterverteilung 4-reihig u.P. liefern
und montieren
Menge: 1,000 Stk

**01.10.0020 Überspannungsschutz UV**
Überspannungsschutz UV liefern und
montieren
Menge: 1,000 Stk

**01.10.0030 Brennstelle Bauanschluss herstellen**
Menge: 1,000 Stk

**01.10.0040 Stromverteiler mit Stromzähler**
Stromverteiler mit Stromzähler während
der Arbeiten installieren und
Zählerstand schriftlich dokumentieren
Menge: 1,000 Stk

**01.10.0050 Sämtliche Schalter, Steckdosen, Rahmen u. Einsätze**
*** Pauschalposition
Sämtliche Schalter, Steckdosen, Rahmen
und Einsätze demontieren und entsorgen
sowie E-Installation in den betroffenen
Räumlichkeiten (Flur, Küche, Bad) als
vorbereitende Maßnahme für die
Abbrucharbeiten ordnungsgemäß abklemmen
und bei den Wiederherstellungsarbeiten
vollständig erneuern
Menge: 1,000 psch

**01.10.0060 Montage von Rauchwarnmeldern**
*** Pauschalposition
Menge: 1,000 psch

**01.10.0070 E-Prüfprotokoll**
*** Pauschalposition
E-Prüfprotokoll für die neue EInstallation
herstellen
Menge: 1,000 psch

**01.10.0080 Unvorhergesehene Leistungen**
*** Bedarfsposition ohne GB
Facharbeiterstunden (Elektriker) für
unvorhergesehene Leistungen, auf
Anweisung der Bauleitung
Menge: 10,000 Std

#### Abschnitt 01.11 Bodenbelagsarbeiten

**01.11.0010 Trockenestrichsystem verlegen**
Menge: 15,680 qm

**01.11.0020 Randdämmstreifen**
Lieferung und Montage eines
Randdämmstreifens
Menge: 16,800 m

**01.11.0030 Holztüren ohne Schallex**
Holztüren ohne Schallex kürzen und
wieder einhängen
Menge: 2,000 St

**01.11.0040 Laminatboden aufnehmen und entsorgen**
Menge: 3,560 qm

**01.11.0050 Holzspanplatte aufnehmen und entsorgen**
Menge: 15,680 qm

**01.11.0060 Nicht tragfähige Spachtelung**
Nicht tragfähige Spachtelung aufnehmen
und entsorgen
Menge: 12,120 qm

**01.11.0070 Dispersionsgrundierung auftragen**
Menge: 3,560 qm

**01.11.0080 JOKA 340 Designboden**
JOKA 340 Designboden liefern und
verlegen
Menge: 3,560 qm

**01.11.0090 Dauerelastische Fugen**
Dauerelastische Fugen herstellen
Menge: 24,000 m

**01.11.0100 Holzfußleisten, 60 mm weiß**
Holzfußleisten, 60 mm weiß, liefern und
verlegen
Menge: 6,200 m

**01.11.0110 Metall-Höhenausgleichsschiene**
Metall-Höhenausgleichsschiene liefern
und montieren
Menge: 1,600 m

**01.11.0120 Unvorhergesehene Leistungen**
*** Bedarfsposition ohne GB
Facharbeiterstunden(Bodenleger) für
unvorhergesehene Leistungen, auf
Anweisung der Bauleitung
Menge: 10,000 Std

#### Abschnitt 01.12 Reinigungsarbeiten

**01.12.0010 WE feinreinigen**
Betroffene WE nach Abschluss der
Arbeiten feinreinigen
Menge: 1,000 Stk

**01.12.0020 Kellerbereich feinreinigen**
Betroffenen Kellerbereich nach
Abschluss der Arbeiten feinreinigen
Menge: 1,000 Stk

**01.12.0030 Wöchentliche Grobreinigung**
Wöchentliche Grobreinigung vom
Treppenhaus / Keller / Durchgang
während der Bauphase
Menge: 1,000 Stk

**01.12.0040 Reinigung von Radiatoren**
Menge: 12,000 qm

**01.12.0050 Fliesenreinigung durchführen**
Menge: 31,290 qm

**01.12.0060 Sanitärobjekte reinigen**
Menge: 4,000 Stk

**01.12.0070 Geländerreinigung durchführen**
Menge: 20,000 qm

**01.12.0080 Treppenhausreinigung EG durchführen**
Menge: 1,000 Stk

**01.12.0090 Reinigungsarbeiten in Treppenhäusern - Rüstzeiten**
Menge: 1,000 Stk
